# Gustav-Heinemann-Schule in Mülheim
Angebotsaufforderung (GAEB 90, DA83)
DV-Nummer: 194
Währung: EUR

## Kunststoff- und Asphaltarbeiten
Datum: 11.03.26

*Hinweis*
Allgemeine Hinweise

Tagesberichte sind bautäglich zu führen und von der
Bauleitung regelmäßig zu unterzeichnen.

Die Lieferscheine der Schüttgüter sind mit Datum,
Wiegescheinnummer und Nettogewicht in die Tagesberichte einzutragen und von der Bauleitung gegenzeichnen zu lassen.

Die Baustelle ist über die Bovertstraße und über die
vorhandenen
Zugangswege, Breite ca. 5,50 m, der
Gustav-Heinemann-Gesamtschule in Mülheim a.d. Ruhr
zu erreichen.

Lagerflächen sind auf dem Schulgelände nur im
begrenztem Ausmaße
vorhanden. Für die Lagerung und Benutzung ist eine
Absprache mit der
Bauleitung, den Vertretern der Stadt Mülheim und der
Schulleitung
nach Auftragserteilung erforderlich.

In die Einheitspreise ist eine Transportstrecke der
Materialien von ca.
150 m von der Zwischenlagerfläche bis zu dem
Spielfeldern
einzurechnen.

Den Bietern wird dringend empfohlen, die
Zufahrtssituation und die
Lagermöglichkeiten vor Kalkulation zu sichten.

Die Arbeiten sind eng mit der Sportplatz- und
Landschaftsbaufirma
abzustimmen.

Ausführungstermin

Baubeginn: ca. Juli 2026

Fertigstellung: ca. August 2026

*Hinweis*
Vorbemerkungen Kunststoffbeläge

Für die Kunststoffflächen auf Sportanlagen im Freien
gilt die DIN EN 14877.

Für den Aufbau der Kunststoffsportanlagen ist der
aktuelle Stand der Technik anzuwenden, der in den
RAL Güte- und Prüfbestimmungen geregelt ist.
Die RAL-GZ 943/1 oder gleichwertig (Kunststoffbeläge)
wird hiermit vertraglich vereinbart.

Für den angebotenen Kunststoffbelag sind gemäß
RAL-GZ 943/1 oder gleichwertig die Eignung sowie die
Umweltverträglichkeit auf der Grundlage der Stoffkennwerte und der beschreibenden Merkmale nachzuweisen. Der Nachweis über die Qualitätsüberwachung erfolgt gemäß RAL-GZ 943/1 oder gleichwertig.
Art und Umfang richten sich nach den Überwachungsbestimmungen RAL-GZ 943/1 oder gleichwertig.

Für die Eignungsprüfungen, Erst- und Regelüberwachung
werden nur akkreditierte Prüflaboratorien nach
DIN EN ISO 17025 und Akkreditierung durch die Deutsche
Akkreditierungsstelle (DAkkS) mit entsprechender
DAkkS-Registriernummer anerkannt.

Der Prüfbericht über die Eignungsprüfung und der
Nachweis über die Qualitätsüberwachung sind mit
dem Angebot vorzulegen.

### Titel 01 Kunststoffbelag Kleinspielfeld

**01.1 Einrichten und Räumen der Baustelle**
Einrichten und Räumen der Baustelle,
Vorhalten der Baustelleneinrichtung für sämtliche in
der
Leistungsbeschreibung aufgeführten Leistungen.
Einschließlich
An- und Abtransport sämtlicher Spezialmaschinen und
Geräte.
Menge: 1,000 psch

**01.2 Untere gebundene Tragschicht**
Untere gebundene Tragschicht für Kunststoffsportflächen, wasserdurchlässig, liefern und gemäß
DIN 18035-6 wie folgt im Bereich Kleinspielfeld
einbauen.

Bindemittel: 70/100

Körnung: PA 11 T oder PA 16 T WDA

Mindestdicke: 40 mm

Gefälle: max. 1 %, soweit nicht geringere Gefälle
 sportfunktionell gefordert werden und
 max. 40 m Länge.

Ebenheit: Stichmaß unter der 4 m-Latte </= 10 mm
 als Grenzwert nach DIN 18035-6.
Menge: 900,000 m²

**01.3 Obere gebundene Tragschicht**
Obere gebundene Tragschicht für Kunststoffsportflächen, wasserdurchlässig, liefern und gemäß
DIN 18035-6 wie folgt im Bereich Kleinspielfeld
einbauen.

Bindemittel: 70 / 100

Körnung: PA 5 D oder PA 8 WDA

Mindestdicke: 25 mm

Gefälle: max. 1 %, soweit nicht geringere Gefälle
 sportfunktionell gefordert werden und
 max. 40 m Länge.

Ebenheit: Stichmaß unter der 4 m-Latte < 10 mm
 als Grenzwert nach DIN 18035-6.
Menge: 900,000 m²

**01.4 Verkrallungsnut 2 x 2 cm im Randbereich**
Verkrallungsnut 2 x 2 cm im Randbereich herstellen, um
eine
kraftschlüssige Verbindung des Kunststoffbelages zu den
Kantensteinen / Rinnensteinen zu gewährleisten.
Menge: 160,000 m

**01.5 Fläche für das Aufbringen der Neubeschichtung vorbereiten**
Gesamte Asphaltfläche für das Aufbringen der
Neubeschichtung vorbereiten, einschl. Aufbringen von
Haftvoranstrich.
Verbrauch ca. 240 g/m².
Menge: 900,000 m²

**01.6 Kunststoffbelag, gießbeschichtet, Normtyp D - Gesamtdicke ca. 13 mm**
Kunststoffbelag, gießbeschichtet,
Normtyp D, gemäß RAL-GZ 943/1 oder gleichwertig,
wasserundurchlässig,
entsprechend den Vorbemerkungen in einer Gesamtdicke von ca. 13 mm liefern und fachgerecht
im Bereich Kleinspielfeld einbauen.

Aufbau wie folgt:

1. Basisschicht: Gummigranulat/-fasern und PUR
 geschüttet,
 Dicke: ca. 10 mm,
 Farbe: schwarz,

2. Oberschicht: PUR gegossen und EPDM-
 Granulat,
 eingestreut,
 Dicke: ca. 3 mm,
 Farbe: ziegelrot,

3. Oberfläche: EPDM-Granulat
 mit sichtbarer Spitze eingestreut,
 Farbe: ziegelrot.

Angebotenes Produkt:

. . . . . . . . . . . . . . . . . . . .
(vom Bieter einzutragen)
'..........'

Hersteller:

. . . . . . . . . . . . . . . . . . . .
(vom Bieter einzutragen)
'..........'

Einbau durch:

. . . . . . . . . . . . . . . . . . . .
(vom Bieter einzutragen)
'..........'

1. Eignungsprüfung
  nach RAL-GZ 943/1 oder gleichwertig

Name Prüfinstitut:

. . . . . . . . . . . . . . . . . . . .
(vom Bieter einzutragen)
'..........'

DAkkS-Registriernummer:

. . . . . . . . . . . . . . . . . . . .
(vom Bieter einzutragen)
'..........'

Ausstellungsdatum:

. . . . . . . . . . . . . . . . . . . .
(vom Bieter einzutragen)
'..........'

Prüfzeugnis-Nr.:

. . . . . . . . . . . . . . . . . . . .
(vom Bieter einzutragen)
'..........'

2. Umweltverträglichkeitsprüfung
  nach RAL-GZ 943/1 oder gleichwertig

Name Prüfinstitut:

. . . . . . . . . . . . . . . . . . . .
(vom Bieter einzutragen)
'..........'

DAkkS-Registriernummer:

. . . . . . . . . . . . . . . . . . . .
(vom Bieter einzutragen)
'..........'

Ausstellungsdatum:

. . . . . . . . . . . . . . . . . . . .
(vom Bieter einzutragen)
'..........'

Prüfzeugnis-Nr.:

. . . . . . . . . . . . . . . . . . . .
(vom Bieter einzutragen)
'..........'

3. Güteüberwachung
  nach RAL-GZ 943/1 oder gleichwertig

Name Prüfinstitut:

. . . . . . . . . . . . . . . . . . . .
(vom Bieter einzutragen)
'..........'

DAkkS-Registriernummer:

. . . . . . . . . . . . . . . . . . . .
(vom Bieter einzutragen)
'..........'

Ausstellungsdatum:

. . . . . . . . . . . . . . . . . . . .
(vom Bieter einzutragen)
'..........'

Prüfzeugnis-Nr.:

. . . . . . . . . . . . . . . . . . . .
(vom Bieter einzutragen)
'..........'
Menge: 900,000 m²

**01.7 Deckel von Bodenhülsen mit Kunststoffbelag ausfüllen**
Deckel von Bodenhülsen
für Beschichtung vorgefertigt, örtlich mit
Kunststoffbelag nach
Herstellervorschrift ausfüllen.
Menge: 6,000 St

**01.8 Belagsrückstellprobe 25 x 100 cm**
Belagsrückstellprobe 25 x 100 cm nach Angabe der
Bauleitung
herausstellen.
Menge: 1,000 St

**01.9 Spielfeldmarkierungen**
Spielfeldmarkierungen entsprechend den Bestimmungen der
Fachverbände,
einschl. der erforderlichen Messpunkte:

1 x Handball,

2 x Basketball,

2 x Badminton

1 x Volleyball

mit vorgeschriebenen Farben und Symbolen durch
PUR-Aufspritzung herstellen.

Gestrichelte und gepunktete Linien werden wie durchgehende Linien verrechnet. Ziffern und Buchstaben bis
zu einer
Höhe von 100 cm werden als 1 m abgerechnet.
Kreuze, Markierungspunkte, und Striche unter 100 cm
werden
ebenfalls als 1 m berechnet. Die Abrechnung erfolgt
nach
örtlichem Aufmaß.
Menge: 800,000 m

### Titel 02 Asphaltbelag Bewegungsfläche

**02.1 Asphaltbelag**
Asphaltbelag für ebene Sportflächen liefern und
hochverdichtet,
gemäß RLW 05, gemäß ZTV Asphalt- StB 07, auf
bauseitiger
Schottertragschicht in zwei Lagen je 8 und 4 cm
herstellen.

Einschl. schmelzbares Bitumen-Dichtungsband, bei
nötigen
Asphaltier-Abschnitten, liefern und fachgerecht
einbauen.

Asphalt: AC 8 DN, Bitumen 50/70
Stärke: 12 cm Gesamtstärke
 1. Lage, Stärke 8 cm Körnung 0/32 mm
 2. Lage, Stärke 4 cm Körnung 0/8 mm
Gefälle: ca. 1 - 2 %

Abrechung nach Aufmaß.
Menge: 700,000 m²

### Titel 03 Stundenlohnarbeiten

*Hinweis*
In den nachfolgend genannten Positionen Stundenlohnarbeiten sind sämtliche Aufwendungen für Einsatz,
Betriebs-
und Gerätevorhaltekosten und die Kosten für das
Bedienungspersonal enthalten.

Abgerechnet wird nach den tatsächlich geleisteten
Arbeits- bzw. Einsatzstunden.

Stundenlohnarbeiten dürfen nur auf Anordnung des
Auftraggebers durchgeführt werden. Nachweise über
Stundenlohnarbeiten sind spätestens am darauffolgenden
Tage der Bauleitung in zweifacher Ausfertigung zur
Anerkennung vorzulegen.

Auf den Stundenlohnzettel hat der Auftragnehmer die
Leistungen der einzelnen Arbeiter getrennt nach
Berufsgruppen gesondert aufzuführen. Stellt sich bei
der Rechnungsprüfung oder bei der späteren Nachprüfung heraus, dass die im Stundenlohn abgerechnete
Leistung bereits zu anderen Vertragsleistungen gehört,
so
werden die Stundenlohnarbeiten nicht vergütet, auch
wenn die
Stundenlohnzettel schriftlich anerkannt worden sind.

**03.1 Facharbeiter**
Facharbeiter für Sonderarbeiten nach Angabe der
Bauleitung.
Menge: 5,000 h

**03.2 Arbeiter**
Arbeiter für Sonderarbeiten wie vor.
Menge: 10,000 h

**03.3 Radlader einschl. Fahrer**
Radlader über 18 bis 37 KW, einschl. Bedienung,
für Sonderarbeiten wie vor.
Menge: 5,000 h

**03.4 LKW einschl. Fahrer**
LKW, Nutzlast über 5 bis 8 t, einschl. Bedienung für
Sonderarbeiten wie vor.
Menge: 5,000 h

USt %: 19,00
